# Neuaufbau Funktionsräume der besteh. Halle in Biederbach
Angebotsaufforderung (GAEB 90, DA83)
Vergabenummer: 14.
Währung: EUR
Auftraggeber: Gemeinde Biederbach, Dorfstraße 18, 79215 Biederbach

## FLIESENARBEITEN
Datum: 30.08.23

*Hinweis*
Gebäudebeschreibung

Bei dieser Baumaßnahme wird ein Teil
des
bestehenden Hallengebäudes
abgebrochen und wieder
in ähnlicher Größe neu errichtet.
Die betreffenden Gebäudeteile umfassen
den Eingangsbereich
sowie die gesamten Solzialraumanlagen.

Die Halle wird während den
Rohbaumaßnahmen  für
Schulsport sowie Vereine vorerst genutzt
werden.
Zu einem späteren Baufortschritt wird die
Halle für ca. 9 Monate
gesperrt.

Die Lage des Gebäudes kann dem
beigefügten Lageplan entnommen
werden.

Vertragsbedingungen

Schutz von Bauteilen
Bauteile, die bereits Endprodukte
darstellen, sind zu schützen.
Es dürfen keine Beschriftungen,
Kennzeichnungen usw. angebracht
werden. Dies gilt insbesondere für den
Bereich der gesamten Aussenfassade.

Bauteile besonders zu schützen.
Sichtbare Oberflächen wie
Edelstahlbauteile usw. müssen
mit Folie geschützt werden.
Entfernen der Schutzmittel vor der
Abnahme sind Nebenleistungen ohne
Vergütung.

Ausführungsunterlagen
Die erforderlichen Pläne der
Fachingenieure und des Architekten
werden dem AN nach Auftragserteilung
kostenlos 3-fach, Bewehrungs- und
Konstruktionspläne 4-fach
zur Verfügung gestellt.

Ausführungszeichnungen des AN
Der AN hat erforderliche Werkstatt- u.
Montagezeichnungen
sowie Berechnungen vor Ausführung zur
Freigabe durch den AG vorzulegen.
2-fach als Prüfexemplar, 3-fach als
Endexemplar.

Baufristenplan
Der AN hat einen
Baufristenplan als Balkenplan über seine
vertraglichen Leistungen zu erstellen.

Baureinigung/ Schuttbeseitigung
Der bei der Arbeit des AN anfallende
Schutt (Bauschutt, Verpackungsmaterial
und Abfälle) ist während der gesamten
Ausführungszeit seiner Leistungen
Aufgabe
des AN (inkl. Entsorgung) Auf der
Baustelle hat er die von Ihm verursachten
Verschmutzungen in Gebäuden und auf
dem Gelände täglich zu entsorgen, bzw.
die Räume besenrein zu hinterlassen.
Geräte, die Feinstaub erzeugen, sind in
den betroffenen Räumen abzudichten
bzw. staubdicht abzuschotten

Abfallbeseitigung
Die Entsorgung von Abfall und Bauschutt
hat gemäß den Richtlinien des
Abfallwirtschaftsamtes der zuständigen
Gemeinde in der neuesten Fassung zu
erfolgen. Das Sortieren, Zwischenlagern
und getrennte Entsorgung der
Baustellenabfälle usw. ist in den
Einheitspreisen zu berücksichtigen.

Baustelleneinrichtung
Das Gebäude kann
rundherum mit
Fahrzeugen angefahren werden.
Für Arbeiten am Dach sowie Abbruch- u.
Fensterarbeiten
wird ein Fassadengerüst erstellt.
Erforderliche Gerüstarbeiten bzw.
Sicherheitsmaßnahmen im Innenbereich
werden durch den jeweiligen AN erbracht
und müssen bei den Einheitspreisen
berücksichtigt werden.
Unterkunftsräume  sowie Lager- und
Arbeitsplätze
müssen durch den AN erstellt werden
und sind ebenfalls bei den
Einheitspreisen zu berücksichtigen.

Zufahrt bzw. Parkplatzsituation
Es dürfen außschlieslich nur PKW-
Stellplätze auf dem
bebauten Grundstück belegt werden.
Die Zufahrtsstrasse zum Feuerwehrhaus
muß jederzeit freigehalten werden.
Ebenso dürfen keine Parkplätze in
diesem Bereich
belegt werden.

Der Bieter hat sich vor Angebotsabgabe
über die örtlich
Verhältnisse zu informieren. Nachträglich
geltend gemac
Erschwernisse oder Behinderungen die
bei Ortskenntniss
erkannt hätten werden müssen, werden
nicht anerkannt
und vergütet.

Haftung
Der AN haftet für die sach- und
fachgerechte Ausführung
aller Arbeiten vor Ort sowie die
Einhaltung der Sicherh
Der AN haftet dem AG gegenüber, sofern
er nicht nachwei
daß seine Erfüllungsgehilfen, etwaige
Subunternehmer und seine Beauftragten
kein Verschulden
Haftet der AN kraft Gesetzes auch ohne
Verschulden, ble
Haftung unberührt.
Soweit der AN haftet, hat er den AG
freizustellen.

Für Feuer-, Wasser- und sonstige
Schäden sowie Schäden
aus der Einwirkung der Witterung hat der
AN bis zur erf
Abnahme seines Werkes in vollem
Umfang
auszukommen.

Der AN haftet gegenüber dem AG alleine
für die gesamte
und Leistung bis zur Abnahme für
Schäden hinsichtlich Q
Diebstahl oder Dritte. Dies gilt auch für
Lieferungen u
der von ihm beauftragten
Subunternehmer.
Eventuelle Schäden, auch gegenüber
Dritter, gehen zu La
AN und sind für den AG kostenlos zu
beseitigen.
Der AN ist verpflichtet, eine
Haftpflichtversicherung a

### Titel 1 FLIESENARBEITEN

**1.1 Reinigen Untergrund, besenrein**
Reinigen Untergrund
besenrein säubern;
Der anfallende Bauschutt wird Eigentum des
Auftragnehmers und ist zu entsorgen.
Menge: 525,000 m2

**1.2 Anhydritestrich abschleifen und absaugen**
Vorhandener Anhydritestrich abschleifen und absaugen.
Menge: 525,000 m2

**1.3 Grundieren des Estrichgrundes**
Liefern und ausführen Grundieren des Estrichgrundes.
Menge: 525,000 m2

**1.4 Gefälleestrich im Nassbereich zur bauseits eingebauter Bodenablauf**
Liefern und einbauen Zementgebundener Schnellestrich
als Gefälleestrich (gesamte
Bodenfläche (Dusche Damen und Dusche Herren) ) auf
bauseits verlegte Fußbodenheizung;

einbauen zur bauseits eingebauten Bodenablauf
(eingebaut durch Sanitärfirma).

Höhe Gefälleestrich = 75 mm  - 55 mm (mind. 40 mm über
Heizrohr).
Menge: 21,000 m2

**1.5 Einarbeiten von Dichtband**
Zulage zu den Positionen der Fliesenarbeiten für
Einarbeiten von Dichtband zur Risseüberbrückung bzw.
Armierung in allen Ecken und Anschlussbereichen Wand-
Boden sowie Anschlüsse von Einbauten und sanitären
Gegenständen.
Dichtband in frischem Dichtkleber einlegen und
überspachteln.

.......................................................
(angebotenes Fabrikat)
Menge: 150,000 lfdm

**1.6 Abdichten Wandfläche**
Liefern und aufbringen einer Abdichtung der Wandfläche
als Verbundabdichtung oder als Sicherheits-
Dichtschlämme mit allen notwendigen Arbeitsschritten
nach Herstellervorschriften;
Bereich Dusche etc.

.......................................................
....................................
(angebotenes Fabrikat)
Menge: 95,000 m2

**1.7 Zulage für Abdichtung Duscharmatur**
Zulage für Abdichten um die Duscharmatur mit bauseits
vorhandener  Dichtmanschette von Sanitärfima
Menge: 10,000 St

**1.8 Eckschienen aus Alu eloxiert**
Schienen aus Alu eloxiert als Kantenschutz und
Abschluss an Außenecken von Wandbelägen, liefern und
verlegen.
Menge: 50,000 lfdm

**1.9 wie vor, jedoch in Edelstahl**
wie vor, jedoch in Edelstahl.
Menge: 50,000 lfdm

**1.10 Wandfliesen Feinsteinzeug; Format 20 x 60 cm**
Liefern und horizontal verlegen von Feinsteinzeug
Wandfliesen auf vorbereitetem Untergrund im
Dünnbettverfahren auf Grundputz, Leichtbauwänden
aufbringen, einschl. grundieren.
Ablagen und in Laibungen,  einschl. Verfugung,
Fliesenkleber Andurit oder gleichwertig und Abdeckungen
werden zum m²-Preis wie Wandflächen abgerechnet.
Alle Fliesen nach Mustervorlage. verlegen,
Verlegen im Fugenschnitt; Verfugen durch Einschlämmen
mit Zementmörtel, Farbton nach Angabe, Fugenbreite 3mm.

Biite auch beachten - um Duscharmaturen  ebenfalls
Fugenbreite von max. 4 mm.

Format  20 x 60 cm
Bereich Nassräume

Fabrikat:  Wandfliesen D42 Steingut ; 9 mm; weiss, matt
  oder gleichwertig

.......................................................
.................................
(angebotenes Fabrikat)
Menge: 175,000 m2

**1.11 Wandfliesen Feinsteinzeug; Format 30 x 60 cm**
Liefern und horizontal verlegen von Feinsteinzeug
Wandfliesen auf vorbereitetem Untergrund im
Dünnbettverfahren auf Grundputz, Leichtbawänden
aufbringen, einschl. grundieren.
Ablagen und in Laibungen,  einschl. Verfugung,
Fliesenkleber Andurit oder gleichwertig und Abdeckungen
werden zum m²-Preis wie Wandflächen abgerechnet.
Alle Fliesen nach Mustervorlage. verlegen,
Verlegen im Fugenschnitt; Verfugen durch Einschlämmen
mit Zementmörtel, Farbton nach Angabe, Fugenbreite 3mm.

Format  30 x 60 cm
Bereich WC-Anlagen / Küche

Fabrikat:  Wandfliesen D78 Steingut retifiziert /weiss
matt
  oder gleichwertig

.......................................................
.................................
(angebotenes Fabrikat)
Menge: 300,000 m2

**1.12 Wandfliesen Feinsteinzeug; Format 20 x 120 cm**
Liefern und horizontal verlegen von Feinsteinzeug
Wandfliesen auf vorbereitetem Untergrund im
Dünnbettverfahren auf Grundputz, Leichtbawänden
aufbringen, einschl. grundieren.
Ablagen und in Laibungen,  einschl. Verfugung,
Fliesenkleber Andurit oder gleichwertig und Abdeckungen
werden zum m²-Preis wie Wandflächen abgerechnet.
Alle Fliesen nach Mustervorlage. verlegen,
Verlegen im Fugenschnitt; Verfugen durch Einschlämmen
mit Zementmörtel, Farbton nach Angabe, Fugenbreite 3mm.

Format  20 x 120 cm x 9 mm

Bereich Waschbecken in den WC Anlagen

Fabrikat:  Wandfliese D 999-4 Feinsteinzeug
  Rett. / hellgrau
  oder gleichwertig

.......................................................
.................................
(angebotenes Fabrikat)
Menge: 30,000 m2

**1.13 Spachteln von Estrichuntergrund**
Spachteln von unebenem Estrichuntergrund bis 5 mm
Stärke, einschl. Haftgrund, Ausführung nur nach
Rücksprache mit der Bauleitung und besonderer
Beauftragung.
Menge: 150,000 m2

**1.14 Höhenausgleich**
Abgleichen, aufmauern auf Fensterbrüstungen,
Vormauerungen, Laibungen und dergl.,
Höhe bis 6 cm, Breite bis 20 cm, mit Ytong oder dergl.,
nach Plan und Angabe.
Menge: 20,000 lfdm

**1.15 Rohrdurchführungen abdichten**
Rohrdurchführungen mit Dichtmanschetten, nach
Herstellerrichtlinien liefern und einbauen.
Menge: 10,000 Stck

**1.16 Entkoppeln und abdichten Bodenfläche - Nassräume**
Abdichten der Böden der Nassräume wegen Verformung;
entkoppeln und abdichten mit Polyethylen-
Abdichtungsbahnen, vollflächig verklebt;
liefern und einbauen.
Menge: 80,000 m2

**1.17 Bodenfliesen 60 x 120 cm; Feinsteinzeug;**
Liefern und verlegen von Steinzeug Bodenfliesen;
im Dünnbett auf vorhandenem Estrichbelag.
Verlegen im Fugenschnitt inkl. aller Vorarbeiten,
Verfugen durch Einschlämmen mit Zementmörtel, Farbton
nach Wahl, Fugenbreite 2 mm.
Fliesenverlegung erfolgt parallel zur Wand.

Format  60 cm  x 120 cm x 9 mm

Bereich Foyer / Aufenthalt / WC Damen /  WC Herren

Fabrikat :  Edimax Astor Italy
  Bodenfliese D-999-3 ; Feinsteinzeug;
  Rett. / hellgrau

 oder gleichwertig!

.......................................................
............................
(angebotenes Fabrikat)
Menge: 218,000 m2

**1.18 Sockelplatten zu Pos. 1.17; Größe 120 x 7,3 x 1,3 cm an Wänden**
Liefern und geklebt verlegen von Sockelplatten im
Anschlussbereich der aufgehenden Wänden.

Die senkrechten Fugen werden zementär verfugt.
Die Anschlussfugen an den Böden und an den Wänden wird
mit Silicon entsprechend der Fugenfarbe ausgeführt.
Die Massen sind in der Pos. Silionfugen / Wartungsfugen
 enthalten.
Randdämmstreifen, alle sichtbaren Kanten gefast.
Die Massen sin in der Pos. Estrich-Randdämmstreifen
zurückschneiden enthalten.
Schnitt und Verschnitt sind  in der Pos. einzurechnen.

-  passend zum Bodenbelag bzw. aus den Bodenfliesen
  geschnitten
  Größe  120 x 7,3 x 1,3 cm an Wänden
Menge: 100,000 lfdm

**1.19 Bodenfliesen 60 x 60 cm; Feinsteinzeug; R11**
Liefern und verlegen von Steinzeug Bodenfliesen;
im Dünnbett auf vorhandenem Estrichbelag.
Verlegen im Fugenschnitt inkl. aller Vorarbeiten,
Verfugen durch Einschlämmen mit Zementmörtel, Farbton
nach Wahl, Fugenbreite 2 mm.
Fliesenverlegung erfolgt parallel zur Wand.

Format  60 cm x 60 cm x 9 mm

Bereich  Dusche Damen
  Dusche Herren

Fabrikat :  Mirage
  Bodenfliese Feinsteinzeug Rett.
  Typ / RR05;
  Oberfläche R11/ST
  Rutschhemmungsklasse A/B/C

 oder gleichwertig!

.......................................................
............................
(angebotenes Fabrikat)
Menge: 25,000 m2

**1.20 Bodenfliesen 30 x 60 cm; Feinsteinzeug; R10**
Liefern und verlegen von Steinzeug Bodenfliesen;
im Dünnbett auf vorhandenem Estrichbelag.
Verlegen im Fugenschnitt inkl. aller Vorarbeiten,
Verfugen durch Einschlämmen mit Zementmörtel, Farbton
nach Wahl, Fugenbreite 2 mm.
Fliesenverlegung erfolgt parallel zur Wand.

Format  30 cm x 60 cm x 9 mm

Bereich  Umkleide Damen
  Umkleide Herren
  Techniuk, Putzraum; Sanitärraum / Flur
  Umkleide / Dusche Lehrer
  Öffentliches WC

Fabrikat :  Mirage
  Bodenfliese Feinsteinzeug
  Oberfläche R10/Nat./Rett./ RR05
  Rutschhemmungsklasse  B

 oder gleichwertig!

.......................................................
............................
(angebotenes Fabrikat)
Menge: 170,000 m2

**1.21 Sockelplatten zu Pos. 1.20; Größe 60 x 7,3 x 1,3 cm an Wänden**
Liefern und geklebt verlegen von Sockelplatten im
Anschlussbereich der aufgehenden Wänden.

Die senkrechten Fugen werden zementär verfugt.
Die Anschlussfugen an den Böden und an den Wänden wird
mit Silicon entsprechend der Fugenfarbe ausgeführt.
Die Massen sind in der Pos. Silionfugen / Wartungsfugen
 enthalten.
Randdämmstreifen, alle sichtbaren Kanten gefast.
Die Massen sin in der Pos. Estrich-Randdämmstreifen
zurückschneiden enthalten.
Schnitt und Verschnitt sind  in der Pos. einzurechnen.

-  passend zum Bodenbelag bzw. aus den Bodenfliesen
  geschnitten
  Größe  60 x 7,3 x 1,3 cm an Wänden
Menge: 150,000 lfdm

**1.22 Bodenfliesen 20 x 20 cm; Feinsteinzeug;**
Liefern und verlegen von Steinzeug Bodenfliesen;
im Dünnbett auf vorhandenem Estrichbelag.
Verlegen im Fugenschnitt inkl. aller Vorarbeiten,
Verfugen durch Einschlämmen mit Zementmörtel, Farbton
nach Wahl, Fugenbreite 2 mm.
Fliesenverlegung erfolgt parallel zur Wand.

Format  20 cm  x 20 cm x 9 mm

Bereich  Küche

Fabrikat :  Bodenfliesen D 234Feinsteinzeug
  R12/V4/Nat./ anthrazit

 oder gleichwertig!

.......................................................
............................
(angebotenes Fabrikat)
Menge: 25,000 m2

**1.23 Hohlkehlensockel**
Liefern und verlegen Hohlkehlsockel D 731 passend zu
Pos. 1.21;
Größe 10 x 20 cm x 9 mm
Farbe anthrazit
Menge: 21,500 lfdm

**1.24 Ausfugen der Sanitärgegenstände**
Ausfugen von Sanitärgegenständen wie WC,
Waschbecken und Waschtische.
Menge: 30,000 St

**1.25 Abschlussschienen aus Alu**
Abschlussschienen aus Alu liefern und einbauen.
Höhe 8 mm.
Menge: 15,000 lfdm

**1.26 Wartungsfugen**
Dauerelastische Fugen aus Silicon einschließlich aller
erforderlichen Vorarbeiten herstellen, zur Aufnahme von
Spannungen und Ausdehnungen verschiedener Untergründe.
Farbe nach Wahl des Bauherrn, einschl. Stopfwiderstand
und
Behandlung der Seitenflächen. Die Fugen sind
wasserdicht und flächenbündig sowie nach
Herstellervorschriften auszuführen. Die Verfugung
erfolgt in verschiedenen Teilabschnitten, je nach
Bautentstand. Bei der Verfugung müssen die angrenzenden
Flächen durch abkleben mit Klebestreifen geschützt
werden. Fugengröße 6/6 mm.
Einzubauen an senkrechten und waagerechten Ecken
sowie am Anschluss der Türbekleidungen, nach Angabe.
Menge: 450,000 lfdm

### Titel 2 TAGLOHNARBEITEN

*Hinweis*
Taglohnarbeiten für Abänderungen und unvorhergesehene
Leistungen, sowie anfallende Nebenarbeiten, werden
voraussichtlich in Ansatz gebracht.
Diese Leistungen sind von der Bauleitung anzuweisen und
bestätigen zu lassen.

**2.1 Stundensatz für Facharbeiter**
Menge: 15,000 Std

**2.2 Stundensatz für Helfer**
Menge: 15,000 Std.

USt %: 19,00
